# Sistema estrutural "Goujon-CRET" para ancoragem de elemento estrutural de betão armado, a muro de betão armado já construído

- Propriedade do ficheiro: CYPE Ingenieros S.A.
- Formato: FIEBDC-3/2016
- Programa: Gerador de preços para construção civil. CYPE Ingenieros, S.A.
- Data: 02/12/2022
- Moeda: EUR
- Custos indirectos: 3 %
- IVA: 23 %

## C Fundações

### CC Contenções

#### CCJ Cavilhas de transmissão de cargas

**CCJ020** Ud Sistema estrutural "Goujon-CRET" para ancoragem de elemento estrutural de betão armado, a muro de betão armado já construído.
Cavilha para ancoragem de elemento estrutural de betão armado, a muro de betão armado já construído, com o sistema CRET "EDING APS", composto por cavilha Goujon CRET-10, "EDING APS", de 20 mm de diâmetro, de aço inoxidável, classe 1.4401 segundo EN 10088-1 e classe II de resistência à corrosão segundo SIA 179, dúctil, trabalho a frio, com limite elástico 620 N/mm², cavilha Goujon CRET-10, "EDING APS", de 20 mm de diâmetro, de aço inoxidável, com uma resistência à rotura minorada de 30,62 kN, calculada de acordo com os critérios expostos em EOTA TR 065.
Critérios considerados na determinação do preço da unidade de obra: O preço inclui a utilização do sistema de localização de armaduras para evitar o corte de varões durante a perfuração.
Inclui: Marcação. Saneamento da superfície do muro. Execução do furo no muro. Limpeza do pó do interior do furo. Injecção da resina. Limpeza de restos.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1 | 24.09 | 24.090 |
| mt07aap045 | Ud | Cartucho de resina para injecção, não retráctil, Evo V400 "EDING APS", de 400 ml. (material) | 0.2 | 12.05 | 2.410 |
| mq06eim060 | h | Aplicador manual para cartuchos de injecção de resinas, com acessório misturador. (equipamento) | 0.3 | 1.72 | 0.516 |
| mo042 | h | Oficial de 1ª estruturista. (mão de obra) | 0.26 | 21.66 | 5.632 |
| mo089 | h | Ajudante de estruturista. (mão de obra) | 0.26 | 21.14 | 5.496 |
| % | % | Custos directos complementares | 2 % | 38.144 | 0.763 |
|  |  | Custos directos |  |  | 38.907 |

Resíduos:
- colocação: mt07aap045 Cartucho de resina para injecção, não retráctil, Evo V400 "EDING APS", de 400 ml; factor de resíduo 0.03

## Recursos

**mt07aap045** Ud Cartucho de resina para injecção, não retráctil, Evo V400 "EDING APS", de 400 ml
Dados técnicos: Custo energético 53.618 MJ; Emissão de CO2 2.261 kg; Código LER 17 09 04; Massa do elemento 0.396 kg; Volume 0.000264 m3
Resíduos:
- embalagem: re170203 Plástico. (componente de resíduo); rendimento 0.2 kg; Código LER 17 02 03; Massa do elemento 1 kg; Volume 0.001667 m3
